# Derivador/distribuidor para unidad interior, referencia AF-BH 04 de Bosch

- Propiedad del archivo: CONSTRUNARIO
- Formato: FIEBDC-3/2012
- Programa: Construnario VersiĆ³n 3.51
- Fecha de los precios: 08/11/2022
- Divisa: EUR

**7733701906** u Derivador/distribuidor para unidad interior, referencia AF-BH 04 de Bosch
Set derivador/ distribuidor con 4 ramales
