# Derivador entre SBOX y unidades exteriores, referencia AF-BJR 03 de Bosch

- Propiedad del archivo: CONSTRUNARIO
- Formato: FIEBDC-3/2012
- Programa: Construnario VersiĆ³n 3.51
- Fecha de los precios: 08/11/2022
- Divisa: EUR

**7733701725** u Derivador entre SBOX y unidades exteriores, referencia AF-BJR 03 de Bosch
33 kW X <66 kW
