# Derivador entre SBOX y unidades exteriores, referencia AF-BJR 05 de Bosch

- Propiedad del archivo: CONSTRUNARIO
- Formato: FIEBDC-3/2012
- Programa: Construnario VersiĆ³n 3.51
- Fecha de los precios: 08/11/2022
- Divisa: EUR

**7733701727** u Derivador entre SBOX y unidades exteriores, referencia AF-BJR 05 de Bosch
92 kW X
