# Mezcla de tensioactivos con alto poder detergente, Capa Wash de Cementos Capa. Envase: 1 l

- Propiedad del archivo: CONSTRUNARIO
- Formato: FIEBDC-3/2012
- Programa: Construnario Versión 3.51
- Fecha de los precios: 01/03/2023
- Divisa: EUR

**CAPAWAS** u Mezcla de tensioactivos con alto poder detergente, Capa Wash de Cementos Capa. Envase: 1 l
Precio: 14.16
Capa Wash es totalmente biodegradable con alto poder espumante. Saponi?ca la grasa suspendiéndola arriba, por lo cual después de eliminar residuos y una vez seco el suelo, se puede pasar un pañuelo de bolsillo o un algodón sin que se manchen. APLICACIONES: Capa Wash puede ser usado en hostelería, hospitales y otros centros sanitarios, edificios públicos, colegios y guarderías, residencias, empresas de limpieza, talleres de reparación de vehículos, talleres de maquinaria, fábricas, así como en el ámbito doméstico. Capa Wash se usa en el sector de la automoción, en el lavado rutinario de camiones, autocares y carrocerías, así como para eliminar las suciedades provocadas por el polvo y la lluvia. Tiene una alta eficacia sobre limpieza de suelos, mosaicos y pavimentos, vajillas, acero inoxidable, caucho, vinilo, linóleo, mármol, porcelana y paredes no porosas. El producto no mancha las superficies de cerámica, gres porcelánico y piedras naturales. Código EAN: 8436037169908
