# Mortero base cal hidráulica para soportes antiguos Aplicarev Cal Base NHL de Cementos Capa. Envase: 30 Kg

- Propiedad del archivo: CONSTRUNARIO
- Formato: FIEBDC-3/2012
- Programa: Construnario Versión 3.51
- Fecha de los precios: 01/03/2023
- Divisa: EUR

**APLICALBASNHL** u Mortero base cal hidráulica para soportes antiguos Aplicarev Cal Base NHL de Cementos Capa. Envase: 30 Kg
Precio: 8.86
Mortero compuesto de cal hidráulica NHL 5, para emplearse en rehabilitaciones de mamposteri´as y soportes antiguos. Indicado como base para aplicaRev Cal Revoco NHL. Mortero base de revoco de cal hidráulica especialmente indicado para soportes de mampostería y soportes antiguos y enlucido.GP-CS I – W0 según UNE EN 998-1. Aplicaciones Se emplea como mortero base para compensar las irregularidades superficiales y de planeidad del soporte. Código EAN: 8436037170058
