# Revoco impermeable con capacidad descontaminante AplicaRev proyectable TX descontaminante de Cementos Capa. Blanco. Envase: 25 Kg

- Propiedad del archivo: CONSTRUNARIO
- Formato: FIEBDC-3/2012
- Programa: Construnario Versión 3.51
- Fecha de los precios: 01/03/2023
- Divisa: EUR

**APLIPROTXBL** u Revoco impermeable con capacidad descontaminante AplicaRev proyectable TX descontaminante de Cementos Capa. Blanco. Envase: 25 Kg
Precio: 12.51
Fabricado con cemento fotocatalítico blanco, gris, cal, áridos seleccionados de granulometría controlada, pigmentos inorgánicos y aditivos que mejoran la trabajabilidad, adherencia, plasticidad e impermeabilidad del producto. Formulado especialmente para ser aplicado con máquina. Revoco impermeable con capacidad descontaminante. En blanco, gris o pigmentado. De uso exterior. GP CS III W2 y CR CS III W2, según UNE EN 998-1.
