# Mortero impermeabilizante autolimpiante Aplicarev Capa Fina TX de Cementos Capa. Envase: 25 Kg

- Propiedad del archivo: CONSTRUNARIO
- Formato: FIEBDC-3/2012
- Programa: Construnario Versión 3.51
- Fecha de los precios: 01/03/2023
- Divisa: EUR

**APLICAREVCAPATX** u Mortero impermeabilizante autolimpiante Aplicarev Capa Fina TX de Cementos Capa. Envase: 25 Kg
Precio: 16.99
Fabricado con cemento fotocatalítico blanco, gris, cal, áridos seleccionados de granulometría controlada, pigmentos inorgánicos y aditivos que mejoran la trabajabilidad, adherencia, plasticidad e impermeabilidad del producto. Formulado especialmente como acabado de fachada de textura fina, para ser aplicado en espesores máximo de 5 mm. Cemento con capacidad autolimpiante, aditivado para poder ser aplicado como acabado impermeable de fachada. En blanco, gris o pigmentado. De uso exterior GP CS III W1 y CR CS III W1 según UNE EN 998-1.
