# Mortero de color claro para reparaciones cosméticas de hormigón Aplicatec Cosmético Claro R2 PCC de Cementos Capa. Envase: 25 kg

- Propiedad del archivo: CONSTRUNARIO
- Formato: FIEBDC-3/2012
- Programa: Construnario Versión 3.51
- Fecha de los precios: 11/11/2022
- Divisa: EUR

**APLIR2PCC** u Mortero de color claro para reparaciones cosméticas de hormigón Aplicatec Cosmético Claro R2 PCC de Cementos Capa. Envase: 25 kg
Precio: 15.43
Mortero monocomponente a base de cementos de color claro, áridos siliceos finos, humo de silice y resinas sintéticas. Aplicaciones: Reparación superficial y cosmética de piezas prefrabricadas. Reparación del desprendimiento de la lechada superficial del hormigón durante el desencofrado. Etc. Código EAN: 8436037164767
