# Cable unipolar, referencia H07Z1-K (AS) 450/750V de Condenerg. Libre de halógenos

- Propiedad del archivo: CONSTRUNARIO
- Formato: FIEBDC-3/2012
- Programa: Construnario Versión 3.51
- Fecha de los precios: 24/10/2022
- Divisa: EUR

**H07Z1-K (AS) 450750V** m Cable unipolar, referencia H07Z1-K (AS) 450/750V de Condenerg. Libre de halógenos
Conductor: Cuerda de cobre pulido flexible clase V s/. UNE-EN 60228. Aislamiento: EN 50363-7 - Compuesto libre de halógenos TI-7. Identificaciones: A definir en pedido. Clasificación CPR: Cca-s1b, d1, a1 Tensión de servicio: 450/750V Tensión de ensayo: 2.500V 5min Temperatura de servicio: -15... +70ºC Normativas: (Constructiva) UNE-EN 50525-3-11 - Cables flexibles con aislamiento termoplástico libre de halógenos y baja emisión de humo. (Aislamiento) EN 50363-7 - Compuesto libre de halógenos TI-7. (Fuego) UNE-EN 50575 - CPR (Fuego) UNE-EN 60332-1 (IEC 60332-1) - No propagador de la llama.
