# Cable unipolar flexible, referencia H05V-K 300/500V de Condenerg. Sin cubierta para aplicaciones fijas

- Propiedad del archivo: CONSTRUNARIO
- Formato: FIEBDC-3/2012
- Programa: Construnario Versión 3.51
- Fecha de los precios: 24/10/2022
- Divisa: EUR

**H05V-K 300500V** m Cable unipolar flexible, referencia H05V-K 300/500V de Condenerg. Sin cubierta para aplicaciones fijas
Conductor: Cuerda de cobre pulido flexible clase V s/. UNE-EN 60228. Aislamiento: EN 50363-3 - Compuesto PVC TI-1. Identificaciones: A definir en pedido. Tensión de servicio: 300/500V Tensión de ensayo: 2.000V 5min Temperatura de servicio: -15... +70ºC Normativas: (Constructiva) UNE-EN 50525-2-31 - Cables unipolares sin cubierta con aislamiento termoplástico (PVC). (Aislamiento) UNE-EN 50525-2-51 - Cables eléctricos de baja tensión. Cables de tensión asignada inferior o igual a 450/750V. Cables de utilización general. Cables de control resistentes al aceite con aislamiento termoplástico (PVC). / EN-50363-3 - Compuesto PVC tipo TI-2 para aislamiento. (Fuego) UNE-EN 60332-1 (IEC 60332-1) - No propagador de la llama.
