# Cable metálico con elementos múltiples, referencia Z1OZ1-K (AS) 250V de Condenerg. Para la transmisión de datos y señales

- Propiedad del archivo: CONSTRUNARIO
- Formato: FIEBDC-3/2012
- Programa: Construnario Versión 3.51
- Fecha de los precios: 24/10/2022
- Divisa: EUR

**Z1OZ1-K (AS) 250V** m Cable metálico con elementos múltiples, referencia Z1OZ1-K (AS) 250V de Condenerg. Para la transmisión de datos y señales
Conductor: Cuerda de cobre pulido flexible clase V s/. UNE-EN 60228. Aislamiento: UNE-EN 50290-2-26 - Compuesto libre de halogenos Z1. Identificaciones: Tabla ALARMAS Formación: Conductores aislados cableados concentricamente. Protector: Cinta de Políester. Pantalla individual Al/Pet: Cinta de Aluminio/Poliester. Drenaje individual: Cuerda de cobre estañado s/. UNE-13602 Cubierta exterior: UNE-EN 50290-2-27 - Compuesto libre de halógenos Z1. Color: Blanco Clasificación CPR: Cca-s1b, d1, a1 Tensión de servicio: 250V Tensión de ensayo: 2.000V 5min Normativas: (Constructiva) UNE 212016 - Cables metálicos con elementos múltiples utilizados para la transmisión de datos para tensiones inferiores o iguales a 250V. (Aislamiento) UNE-EN 50290-2-26 - Compuesto libre de halogenos Z1. (Cubierta) UNE-EN 50290-2-27 - Compuesto libre de halógenos Z1. Cables metálicos con elementos múltiples utilizados para la transmisión de datos y señales para el cableado de instrumentación, de equipamiento, sistemas de automatización, tanto para usos industriales como domésticos. Cables para tensiones inferiores o iguales a 250 V. Con características especiales ante el fuego que combinan baja propagación de la llama y baja emisión de calor con una muy baja emisión de humos y gases peligrosos. Con pantalla de cinta de Aluminio/Poliéster para proteger las interferencias electromagnéticas.
