# Cable flexible, libre de halógenos, referencia Z1OZ1-K FPL/P/R de Condenerg. Para circuitos de seguridad

- Propiedad del archivo: CONSTRUNARIO
- Formato: FIEBDC-3/2012
- Programa: Construnario Versión 3.51
- Fecha de los precios: 24/10/2022
- Divisa: EUR

**Z1OZ1-K FPLPR** m Cable flexible, libre de halógenos, referencia Z1OZ1-K FPL/P/R de Condenerg. Para circuitos de seguridad
Conductor: Cuerda de cobre pulido flexible clase V s/. NTP-IEC 60228. Aislamiento: NTP - Compuesto libre de halogenos Z1. Identificaciones: Rojo / Negro Formación: Conductores aislados cableados concentricamente. Protector: Cinta de Políester. Pantalla general Al/Pet: Cinta de Aluminio/Poliester. Drenaje general: Cuerda de cobre estañado s/. UNE-13602 Recubrimiento pantalla: 100% Cubierta exterior: NTP - Compuesto libre de halógenos Z1. Color: Rojo Tensión de servicio: 300/500V Tensión de ensayo: 2.000V 5min Temperatura de servicio: -15... +70ºC Normativas: (Constructiva) Basado en la norma UL 1424 - Cables de potencia limitada para circuitos de alarma y detección de incendio. (Aislamiento) NTP - Compuesto libre de halogenos Z1. (Cubierta) NTP - Compuesto libre de halógenos Z1. (Fuego) NTP-IEC 60754-2 - Baja corrosividad de humos. (Fuego) NTP-IEC 61034 - Baja emisión de humos. (Fuego) NTP-IEC 60332-3 - No propagación del incendio. (Fuego) NTP-IEC 60754-1 - Libre de Halógenos. (Fuego) NTP-IEC 60332-1 - No propagador de la llama. (Directivas) 2014/35/EU - Directiva Europea Productos Baja Tensión. (Directivas) 2011/65/EU - RoHS (No Utilización Productos tóxicos). Cable flexible libre de halógenos basados en la norma UL 1424 destinado para circuitos de seguridad, por ejemplo: circuitos de señalización, detección y alarma. Con protección contra interferencias electromagnéticas. Con características especiales ante el fuego que combinan baja propagación de la llama y baja emisión de calor con una muy baja emisión de humos y gases peligrosos. Estos cables ayudan a proporcionar mas tiempo de escape y un ambiente menos peligroso para los equipos de rescate, esto es esencial para mejorar la seguridad en edificios públicos como hospitales, escuelas, centros comerciales, estaciones de ferrocarril, aeropuertos, etc.
