# Termo eléctrico de 50 litros, referencia EWH 50 H de Teka. Instalación vertical/horizontal

- Propiedad del archivo: CONSTRUNARIO
- Formato: FIEBDC-3/2012
- Programa: Construnario Versión 3.51
- Fecha de los precios: 04/11/2022
- Divisa: EUR

**EWH 50 H** u Termo eléctrico de 50 litros, referencia EWH 50 H de Teka. Instalación vertical/horizontal
Instalación vertical y horizontal Capacidad: 46 litros Tanque esmaltado en zafiro Resistencia cerámica Termostato temperatura: 30º-75º
