# Horno convencional, referencia HBB 510 de Teka. 60 cm. HydroCleanECO

- Propiedad del archivo: CONSTRUNARIO
- Formato: FIEBDC-3/2012
- Programa: Construnario Versión 3.51
- Fecha de los precios: 04/11/2022
- Divisa: EUR

**HBB 510** u Horno convencional, referencia HBB 510 de Teka. 60 cm. HydroCleanECO
Sistema de limpieza Teka Hydroclean® ECO Convencional - 3 funciones de cocinado Programador mecánico de paro de cocción Soportes cromados, cinco alturas de cocinado Puerta dos cristales
