# Grifo de cocina monomando con caño giratorio y flexible, referencia MY1 de Teka. Acero inoxidable

- Propiedad del archivo: CONSTRUNARIO
- Formato: FIEBDC-3/2012
- Programa: Construnario Versión 3.51
- Fecha de los precios: 04/11/2022
- Divisa: EUR

**MY1TEK** u Grifo de cocina monomando con caño giratorio y flexible, referencia MY1 de Teka. Acero inoxidable
Caño giratorio y flexible Cartucho de discos cerámicos de alta resistencia Aireador anti calcáreo Muelle flexible de gran resistencia Flexible de acero inoxidable recubierto por plástico para una mejor protección y fácil limpieza Maneral extraíble a 2 chorros: normal y ducha Latiguillos flexibles de alimentación de 3/8”
