# Lavadora de libre instalación, referencia WMT 40720 SS de Teka. 15 programas de lavado

- Propiedad del archivo: CONSTRUNARIO
- Formato: FIEBDC-3/2012
- Programa: Construnario Versión 3.51
- Fecha de los precios: 04/11/2022
- Divisa: EUR

**WMT 40720 SS** u Lavadora de libre instalación, referencia WMT 40720 SS de Teka. 15 programas de lavado
Electrónica con display digital 15 programas de lavado Programas especiales: Antialérgico, ECO, super rápido 15', ropa delicada, rápido 60' Programación diferida 1-23 horas Gestión electrónica de lavado (Fuzzy Logic)
