# Lavasecadora de libre instalación, referencia WDT 71040 WH de Teka. 5 programas, 10kg de lavado y 6kg de secado

- Propiedad del archivo: CONSTRUNARIO
- Formato: FIEBDC-3/2012
- Programa: Construnario Versión 3.51
- Fecha de los precios: 04/11/2022
- Divisa: EUR

**WDT 71040 WH** u Lavasecadora de libre instalación, referencia WDT 71040 WH de Teka. 5 programas, 10kg de lavado y 6kg de secado
Electrónica con display digital Secado por condensación con sensor de humedad 11 programas de lavado 4 de secado Programas especiales: Antialérgico, ECO, super rápido 12', ropa delicada, lavado y secado rápido 29' Sistema SmartWash Capacidad de secado: 6 kg
