# Calentador estanco bajo NOx, referencia Hydronext 5700 S de Junkers. Gran rango de modulación del quemador

- Propiedad del archivo: CONSTRUNARIO
- Formato: FIEBDC-3/2012
- Programa: Construnario Versión 3.51
- Fecha de los precios: 04/11/2022
- Divisa: EUR

**Hydronext 5700 S** u Calentador estanco bajo NOx, referencia Hydronext 5700 S de Junkers. Gran rango de modulación del quemador
El calentador Hydronext 5700 S dispone de un gran rango de modulación, control automático de caudal de agua y conectividad Wifi, con la ayuda de un accesorio. Bajo nivel de emisiones NOx. Gran rango de modulación del quemador (1:6). Display intuitivo y digital con control táctil. Conectividad Wifi vía accesorio (no incluido).
