# Bomba de calor de agua caliente, referencia Waternox HP de Junkers. 200 litros

- Propiedad del archivo: CONSTRUNARIO
- Formato: FIEBDC-3/2012
- Programa: Construnario Versión 3.51
- Fecha de los precios: 04/11/2022
- Divisa: EUR

**WaternoxHP200** u Bomba de calor de agua caliente, referencia Waternox HP de Junkers. 200 litros
Las nuevas bombas de calor aire-agua Waternox HP presentan importantes innovaciones a nivel de componentes, com un depósito en acero inoxidable, un material premium de alta calidad. Modelos de 200, 250 y 300 litros, con y sin serpentín Depósito en acero inoxidable duplex 2205, un material premium de alta calidad Pantalla LCD con botones de control integrados 3 modos de funcionamiento: Manual; Programa y Full (rápido aumento de temperatura); según el perfil del cliente
