# Caldera de condensación a gas de pie, referencia Suprapur de Junkers. 22 kW

- Propiedad del archivo: CONSTRUNARIO
- Formato: FIEBDC-3/2012
- Programa: Construnario Versión 3.51
- Fecha de los precios: 04/11/2022
- Divisa: EUR

**Suprapur22k** u Caldera de condensación a gas de pie, referencia Suprapur de Junkers. 22 kW
La caldera de condensación de gas Junkers Suprapur KBRC está disponible en cuatro potencias de 22, 30 y 40kW y es ideal para modernizar su sistema de calefacción en viviendas unifamiliares, pequeños hoteles y casas rurales. Caldera de fundición de Aluminio-Silicio compacta y de alto rendimiento, con sistema de regulación MX25 + CW400 y conexión IP para control remoto vía app. Control digital de la combustión y posibilidad de funcionamiento con compensación en función de la temperatura exterior (CW400 suministrado de serie). Dimensiones y pesos reducidos. Facilidad de mantenimiento, todos los componentes son accesibles desde el frontal. Muy bajos niveles de ruido.
