# Caldera mural de condensación, referencia Cerapur Comfort de Junkers

- Propiedad del archivo: CONSTRUNARIO
- Formato: FIEBDC-3/2012
- Programa: Construnario Versión 3.51
- Fecha de los precios: 04/11/2022
- Divisa: EUR

**CerapurComfort** u Caldera mural de condensación, referencia Cerapur Comfort de Junkers
La caldera CerapurComfort supone una contribución a la eficiencia energética y evolución hacia un diseño mejorado, manteniendo las mínimas dimensiones. Rendimiento de hasta 94% en calefacción. Bastidor con plantilla incluida para facilitar el montaje. Multidisplay de gran tamaño con iconos informativos y mensajes de texto. Electrónica Bosch Heatronic con gestión de curva climática sin necesidad de módulos adicionales.
