# Captador solar, referencia Excellence FKT-2 de Junkers. Circuito hidráulico en doble serpentín

- Propiedad del archivo: CONSTRUNARIO
- Formato: FIEBDC-3/2012
- Programa: Construnario Versión 3.51
- Fecha de los precios: 04/11/2022
- Divisa: EUR

**Excellence FKT-2** u Captador solar, referencia Excellence FKT-2 de Junkers. Circuito hidráulico en doble serpentín
Circuito hidráulico en doble serpentín y tratamiento selectivo: PVD. Conexiones metálicas flexibles y posibilidad de conexión de hasta 10 captadores en paralelo. Diseño del absorbedor sin sobrecalentamientos. Fácil montaje, en vertical y horizontal.
