# Captador solar de tubo vacío, referencia VK 120-2 de Junkers. Sin espejos reflectores CPC

- Propiedad del archivo: CONSTRUNARIO
- Formato: FIEBDC-3/2012
- Programa: Construnario Versión 3.51
- Fecha de los precios: 04/11/2022
- Divisa: EUR

**VK 120-2** u Captador solar de tubo vacío, referencia VK 120-2 de Junkers. Sin espejos reflectores CPC
Permite conexión en paralelo hasta 14 captadores. Tubos en Acero Inoxidable y uniones metálicas flexibles, de muy fácil conexión y gran durabilidad. Dispone del colector en la parte inferior del captador aumentando la vida útil debido a la protección contra estancamiento. Inclinaciones de 0º a 90º.
