# Aire acondicionado mono Split, referencia Climate 3000i de Junkers. 2,6 kW

- Propiedad del archivo: CONSTRUNARIO
- Formato: FIEBDC-3/2012
- Programa: Construnario Versión 3.51
- Fecha de los precios: 04/11/2022
- Divisa: EUR

**Climate 3000i** u Aire acondicionado mono Split, referencia Climate 3000i de Junkers. 2,6 kW
Modelos de 2,6kW; 3,5kW; 5,3kW y 7,0kW Filtro catalítico de alta densidad que garantiza un ambiente más saludable Conectividad Wifi mediante accesorio y control vía App HomeCom Easy*
