# Unidad interior mural, referencia Climate 5000 R32 de Junkers 2,1 kW

- Propiedad del archivo: CONSTRUNARIO
- Formato: FIEBDC-3/2012
- Programa: Construnario Versión 3.51
- Fecha de los precios: 04/11/2022
- Divisa: EUR

**Climate 5000 R32** u Unidad interior mural, referencia Climate 5000 R32 de Junkers 2,1 kW
Modelos de 2,1kW; 2,6kW; 3,5kWy 5,3kW y 7,0kW. Bajo nivel sonoro Fácil de instalar. Compatible con unidades exteriores Climate 5000 MS
