# Fijación autotaladrante para acero, referencia SX3 / SX5 / SX14 de SFS. Capacidad de taladro de 0,63 mm a 14 mm

- Propiedad del archivo: CONSTRUNARIO
- Formato: FIEBDC-3/2012
- Programa: Construnario Versión 3.51
- Fecha de los precios: 20/09/2023
- Divisa: EUR

**sfs21111** u Fijación autotaladrante para acero, referencia SX3 / SX5 / SX14 de SFS. Capacidad de taladro de 0,63 mm a 14 mm
Material: Acero austenítico inoxidable (A2 / A4). Capacidad de taladro de 0,63 mm a 14 mm. Ámbitos de aplicación típicos: Fijación de subestructuras, cubiertas y fachadas.
