# Bisagra invisible para madera, referencia W-Tec 3D+ de SFS

- Propiedad del archivo: CONSTRUNARIO
- Formato: FIEBDC-3/2012
- Programa: Construnario Versión 3.51
- Fecha de los precios: 20/09/2023
- Divisa: EUR

**W-Tec 3D** u Bisagra invisible para madera, referencia W-Tec 3D+ de SFS
Bisagras invisibles SFS intec creadas para interiores de diseño. La nueva W-Tec 3D+ es una bisagra robusta, específicamente diseñada para estabilizar la apertura y el cierre de la puerta. El nuevo mecanismo cinemático mantiene estable la puerta a través del tiempo, sin necesidad de ajustes, una vez montada y ajustada. W-Tec 3D+ se puede ajustar en altura, lateral y profundidad, disponible en tres versiones, para satisfacer las diferentes necesidades de capacidad.
