# Bisagra para puertas enrasadas, referencia Just 3D de SFS. Para marcos de acero

- Propiedad del archivo: CONSTRUNARIO
- Formato: FIEBDC-3/2012
- Programa: Construnario Versión 3.51
- Fecha de los precios: 20/09/2023
- Divisa: EUR

**Just 3D** u Bisagra para puertas enrasadas, referencia Just 3D de SFS. Para marcos de acero
La nueva generación de bisagras para puertas enrasadas. Tanto en edificios públicos como en vivienda, las puertas enrasadas están de moda. Por eso hemos creado una bisagra con una acabado estético particularmente atractivo. Esta bisagra aborda tanto el imperativo del diseño como la aptitud para el uso. Regulable en tres direcciones, altura lateral y presión de junta, con una simple llave Allen una vez instalada.
