# Malla de fibra de vidrio alcalirresistente, referencia Rhonamesh T-150 de Isaval. Utilizada como armadura de la capa base

- Propiedad del archivo: CONSTRUNARIO
- Formato: FIEBDC-3/2012
- Programa: Construnario Versión 3.51
- Fecha de los precios: 24/10/2022
- Divisa: EUR

**T150** u Malla de fibra de vidrio alcalirresistente, referencia Rhonamesh T-150 de Isaval. Utilizada como armadura de la capa base
Malla de fibra de vidrio alcalirresistente, utilizada como armadura de la capa base. Peso: 160 gr/m˛ RENDIMIENTOAprox.1,10 m˛/m˛
