# Consolidación de pavimentos industriales rígidos con Soil Stabilization® de GEOSEC®

- Propiedad del archivo: CONSTRUNARIO
- Formato: FIEBDC-3/2012
- Programa: Construnario Versión 3.51
- Fecha de los precios: 20/06/2022
- Divisa: EUR

**SOILSTABPAV** m2 Consolidación de pavimentos industriales rígidos con Soil Stabilization® de GEOSEC®
SOIL STABILIZATION™ es la solución GEOSEC®, rápida y poco invasiva, que permite la consolidación de pavimentos industriales, apta para intervenciones de mejora o de mantenimiento de la capacidad portante del terreno bajo el pavimento. El método permite intervenir de forma rápida, económica, sin necesidad de mover o desmontar maquinarias pesadas o herramientas, evitando interrumpir la normal actividad de trabajo de su empresa. Con SOIL STABILIZATION™ ya no será necesario implantar obras invasivas, largas o complejas; no serán necesarias excavaciones ni demoliciones, todo se realizará con rapidez, incluso en pocas horas, con limpieza y precisión, reduciendo al mínimo gastos y molestias. Además, en caso de que sea posible, se podrán levantar los pavimentos industriales asentados, restableciendo su nivel inicial.
