# Mantenimiento preventivo y corrección de fallos detectados en carreteras con Soil Stabilization® de GEOSEC®

- Propiedad del archivo: CONSTRUNARIO
- Formato: FIEBDC-3/2012
- Programa: Construnario Versión 3.51
- Fecha de los precios: 20/06/2022
- Divisa: EUR

**SOILSTACARR** m2 Mantenimiento preventivo y corrección de fallos detectados en carreteras con Soil Stabilization® de GEOSEC®
Geosec trabaja en el mantenimiento preventivo y corrección de fallos o problemas detectados en carreteras colaborando en la conservación de los diferentes viales de la geografía española. Hemos tenido oportunidad de aplicar nuestro método en pavimentos flexibles, en aeropuertos principalmente, colaborado con ayuntamientos dentro del marco de regeneración de sus calles con los planes de operación asfalto, en carreteras regionales y estatales, bajo las losas que componen los pavimentos rígidos, siempre en el terreno, en la base que les da sustento. El objetivo perseguido con la intervención sobre un terraplén es su compactación mecánica mediante el uso de resinas de poliuretano expansivas. La compresión del terreno, la expulsión de gas o agua presente en el mismo, el relleno de cavidades producidas mediante lavados diferenciales (sobre todo en zonas de juntas) el reordenamiento de las partículas sólidas incrementando los contactos puntuales entre las mismas, aumentando por tanto el ángulo de rozamiento interno entre los granos y sus fuerzas de cohesión en caso de que estemos en el ámbito cohesivo, son parte de los principales resultados que se obtienen con nuestra aplicación. Con todo ello, y de forma rápida y versátil, se consigue la reactivación del contacto entre capa de firme y base, la disminución de la deformación, incremento de estabilización, aumento de su compacidad (su densidad seca) y relleno de cavidades dificultando la variación del grado de humedad y por tanto incrementando la estabilidad a lo largo del tiempo.
