# Solución para el mantenimiento rápido de pavimentos aeroportuarios, Soil Stabilization® de GEOSEC®

- Propiedad del archivo: CONSTRUNARIO
- Formato: FIEBDC-3/2012
- Programa: Construnario Versión 3.51
- Fecha de los precios: 20/06/2022
- Divisa: EUR

**SOILSTAAER** m2 Solución para el mantenimiento rápido de pavimentos aeroportuarios, Soil Stabilization® de GEOSEC®
SOIL STABILIZATION™ es la solución GEOSEC®, poco invasiva, que permite la consolidación rápida y eficaz de cimentación y terreno infrayacente a los pavimentos aeroportuarios rígidos, semirrígidos y flexibles, destinados a rodaje de los aviones. El método permite intervenir de forma rápida tanto para contrarrestar los hundimientos debidos a asentamientos diferenciales por capacidad portante insuficiente o usura, como para levantar los pavimentos asentados llevándolos a su nivel inicial. SOIL STABILIZATION™ es el sistema adecuado para un mantenimiento rápido y directo y para mejorar la capacidad de carga de los pavimentos aeroportuarios. Además está caracterizado por una gestión de obra muy rápida que permite intervenir sin excavaciones, demoliciones y sin la implantación de una obra tradicional.
