# Consolidación y estabilización de soleras residenciales con Soil Stabilization® de GEOSEC®

- Propiedad del archivo: CONSTRUNARIO
- Formato: FIEBDC-3/2012
- Programa: Construnario Versión 3.51
- Fecha de los precios: 20/06/2022
- Divisa: EUR

**SOILSTABILSOL** m2 Consolidación y estabilización de soleras residenciales con Soil Stabilization® de GEOSEC®
El método SOIL STABILIZATION™, está orientado a la consolidación de soleras residenciales (interiores, exteriores, piscinas etc.) está enfocado a la compactación del terreno bajo la solera asentada; se ejecutan inyecciones de resina expansiva para consolidar el terreno y levantar, si es posible, la solera asentada llevándola a su nivel original. Las soleras de hormigón son los revestimientos del suelo natural, están destinadas a proporcionar un firme plano y se pueden dejar a vista, como acabado definitivo, o añadir otra superficie o pavimento sobre ella. Se usan en cualquier ámbito, siendo los más conocidos el residencial e industrial. Una solera se construye con una capa de hormigón. Esta estará apoyada sobre el terreno con un espesor que varía entre 10 y 25 cm (dependiendo de su uso) y puede ser masiva o presentar algún tipo de armado como fibra o mallazo. Aun pudiendo soportar cargas adicionales, no se considera parte de la estructura. Dentro de las distintas capas que componen la solera el hormigón representa, únicamente, la última capa siendo el propio terreno sobre el que se coloca objeto de análisis en procesos patológicos de agrietamientos o asentamientos. La explanada, pues así denominamos al terreno natural sobre el que se apoya, es la zona superior del terreno natural y debe estar preparada para recibir el resto de capas que componen el pavimento y garantizar su estabilidad en el tiempo, de no presentar las condiciones idóneas se extendería la subbase granular, es decir un terreno mejorado que deberá tener una compacidad suficiente para transmitir las cargas, para sustentar la solera de hormigón. Sin embargo las soleras de hormigón sufren asentamientos derivados de la modificación del terreno, en gran medida por causa del agua. Las soleras muchas veces tienen puntos de discontinuidad derivados del propio proceso constructivo, juntas de retracción, de separación, estructurales, de dilatación o retracción, alrededor de pilares, en su perímetro. Bajo una solera de hormigón pasan instalaciones que pueden tener pérdidas. El aporte de agua al terreno origina lavados diferenciales, es decir, el transporte de las partes más finas del terreno dejando huecos. El resultado es el descalce de la solera de hormigón, que se traduce muchas veces en baches, tableteo y escalones a ambos lados de una junta, agrietamientos o directamente hundimientos, dependiendo del grado de alteración que haya tenido el terreno.
