# Bombas de doble membrana accionadas por aire comprimido, serie TC-X de Iwaki. 950 l/min

- Propiedad del archivo: CONSTRUNARIO
- Formato: FIEBDC-3/2012
- Programa: Construnario Versión 3.51
- Fecha de los precios: 20/06/2022
- Divisa: EUR

**TCXIWA** u Bombas de doble membrana accionadas por aire comprimido, serie TC-X de Iwaki. 950 l/min
Bombas de doble membrana accionadas por aire comprimido, serie TC-X de Iwaki. 950 l/min Capacidad máx.: 950 l/min. Altura de bombeo máx.: 80 m Tamaño máx. partáculas: 10,00 mm Entrada máx. de aire comprimido: 1 - 8,5 bar Los daños por funcionamiento en seco/recalentamiento se eliminan casi por completo. En el funcionamiento con aire comprimido se omiten las conexiones eléctricas y estas se enfrían de manera autónoma gracias al aire comprimido que reciben. Las bombas TC-X manejan medios con sólidos, como p.ej. piedras; además, la aireación y la válvula en el lado de presión permiten regular la cantidad y la presión de bombeo. El hecho de que se cierre una válvula no representa ningún problema para estas bombas. No se producen daños durante el arranque. Gracias a los altos valores de vacío, las bombas de membrana son de cebado automático. Utilización posible de medios inflamables con la toma a tierra apropiada.
