# Inodoro con tanque, referencia 4501 de la serie Ibiza de Bathco. 600x360x780 mm

- Propiedad del archivo: CONSTRUNARIO
- Formato: FIEBDC-3/2012
- Programa: Construnario Versión 3.51
- Fecha de los precios: 21/06/2022
- Divisa: EUR

**4501BAT** u Inodoro con tanque, referencia 4501 de la serie Ibiza de Bathco. 600x360x780 mm
Inodoro con tanque Salida dual Mecanismo doble descarga Tapa termoendurecida extraíble Soft close
