# Bidé a suelo, referencia 4558 de la serie Sidney de Bathco. 540x370x390 mm

- Propiedad del archivo: CONSTRUNARIO
- Formato: FIEBDC-3/2012
- Programa: Construnario Versión 3.51
- Fecha de los precios: 21/06/2022
- Divisa: EUR

**4558BAT** u Bidé a suelo, referencia 4558 de la serie Sidney de Bathco. 540x370x390 mm
Peso 22 kg
