# Lavabo de semiencastre de porcelana, referencia 4022 de la serie Ellipse de Bathco. 605x400x120 mm

- Propiedad del archivo: CONSTRUNARIO
- Formato: FIEBDC-3/2012
- Programa: Construnario Versión 3.51
- Fecha de los precios: 21/06/2022
- Divisa: EUR

**4022BAT** u Lavabo de semiencastre de porcelana, referencia 4022 de la serie Ellipse de Bathco. 605x400x120 mm
No puede ir a pared. Lavabo sin rebosadero
