# Lavabo de porcelana, referencia 19007, modelo Bulla de la serie Atelier de Bathco. 400x400x150 mm

- Propiedad del archivo: CONSTRUNARIO
- Formato: FIEBDC-3/2012
- Programa: Construnario Versión 3.51
- Fecha de los precios: 21/06/2022
- Divisa: EUR

**19007BAT** u Lavabo de porcelana, referencia 19007, modelo Bulla de la serie Atelier de Bathco. 400x400x150 mm
Lavabo de porcelana. Porcelana blanca. Medidas: 400x400x150 mm Para presentar los lavabos de la colección ATELIER hemos desarrollado un packaging muy especial. Un original estuche personalizado con el motivo de cada lavabo y la firma del artista. Como toda pieza artística, en su interior encontrarás una acreditación sobre la originalidad de la obra, su cuidado proceso artesanal y la numeración correspondiente a la edición limitada.
