# Grifo de ducha empotrado, referencia 18076 de la serie Athenas de Bathco. 530x340x90 mm

- Propiedad del archivo: CONSTRUNARIO
- Formato: FIEBDC-3/2012
- Programa: Construnario Versión 3.51
- Fecha de los precios: 21/06/2022
- Divisa: EUR

**18076BAT** u Grifo de ducha empotrado, referencia 18076 de la serie Athenas de Bathco. 530x340x90 mm
Grifería de ducha empotrada Acero negro mate Medidas: 530x340x90 mm. Peso bruto (kg.): 4 Latiguillos incluidos Cartucho cerámico
