# Toalleros, referencia 0065BT modelo Fuengirola de Bathco. Formato: media luna

- Propiedad del archivo: CONSTRUNARIO
- Formato: FIEBDC-3/2012
- Programa: Construnario Versión 3.51
- Fecha de los precios: 21/06/2022
- Divisa: EUR

**0065BT** u Toalleros, referencia 0065BT modelo Fuengirola de Bathco. Formato: media luna
Toallero Media luna
