# Plato de ducha porcelánico, referencia 00344 de la serie Oco de Bathco. 1400x800x70 mm

- Propiedad del archivo: CONSTRUNARIO
- Formato: FIEBDC-3/2012
- Programa: Construnario Versión 3.51
- Fecha de los precios: 21/06/2022
- Divisa: EUR

**00344BAT** u Plato de ducha porcelánico, referencia 00344 de la serie Oco de Bathco. 1400x800x70 mm
Plato de ducha de piedra colección Natural Series.
