# Plato de ducha porcelánico, referencia PD002S de la serie Beton de Bathco. 90x135x1,3 cm

- Propiedad del archivo: CONSTRUNARIO
- Formato: FIEBDC-3/2012
- Programa: Construnario Versión 3.51
- Fecha de los precios: 21/06/2022
- Divisa: EUR

**PD002S** u Plato de ducha porcelánico, referencia PD002S de la serie Beton de Bathco. 90x135x1,3 cm
Plato de ducha porcelánico Medidas: 90x135 cm.
