# Detector de movimiento por infrarrojos pasivos Blue Line Gen2 de Bosch

- Propiedad del archivo: CONSTRUNARIO
- Formato: FIEBDC-3/2012
- Programa: Construnario Versión 3.51
- Fecha de los precios: 21/06/2022
- Divisa: EUR

**Blue Line Gen2** u Detector de movimiento por infrarrojos pasivos Blue Line Gen2 de Bosch
Cobertura de pared a pared: nivel de detección superior con un alcance de 12 m x 12 m (40 pies x 40 pies) Modelo disponible con inmunidad de mascotas seleccionable: optimiza la instalación para aplicaciones con mascotas (20 kg [45 lb]) y sin mascotas Compensación dinámica de temperatura: nivel de detección superior en cualquier entorno Altura de montaje flexible, sin necesidad de realizar ajustes: reduce el tiempo de instalación y las falsas alarmas, y mejora el nivel de detección Caja con cierre automático y burbuja de nivel incorporada: reduce del tiempo de instalación
