# Micrófono dinámico, conector jack 6,3mm, referencia F.01U.507.009 de Bosch

- Propiedad del archivo: CONSTRUNARIO
- Formato: FIEBDC-3/2012
- Programa: Construnario Versión 3.51
- Fecha de los precios: 21/06/2022
- Divisa: EUR

**F01U507009** u Micrófono dinámico, conector jack 6,3mm, referencia F.01U.507.009 de Bosch
Micrófono dinámico unidireccional Utilizable como micrófono de mano o montado en soporte con una pinza (incluida) Fabricación robusta Moderno acabado en gris oscuro antirreflectante
