# Altavoz de techo, referencia F01U.079.383 de Bosh. Sonido Premium 30W 4"" (2

- Propiedad del archivo: CONSTRUNARIO
- Formato: FIEBDC-3/2012
- Programa: Construnario Versión 3.51
- Fecha de los precios: 21/06/2022
- Divisa: EUR

**F01U079383** u Altavoz de techo, referencia F01U.079.383 de Bosh. Sonido Premium 30W 4"" (2
Coaxial de 4 pulgadas y dos vías Tweeter de titanio con guía de ondas acoplada Protección contra sobrecarga de todo el ancho de banda Ajuste de consumo de potencia desde el frontal del altavoz Compatible con BS 5839-8 y EN 60849
