# Detector de humos óptico, referencia F.01U.307.726 de Bosch

- Propiedad del archivo: CONSTRUNARIO
- Formato: FIEBDC-3/2012
- Programa: Construnario Versión 3.51
- Fecha de los precios: 21/06/2022
- Divisa: EUR

**F01U307726** u Detector de humos óptico, referencia F.01U.307.726 de Bosch
Alta fiabilidad y precisión gracias al Procesamiento de señales inteligente (ISP) Comprobación de la presencia de interferencias electromagnéticas en el entorno para realizar un análisis rápido de las causas Direccionamiento automático y manual
