# Bocina de pared estroboscópica, referencia F.01U.161.653 de Bosch. Pared, 2 cab 15-185cd roja

- Propiedad del archivo: CONSTRUNARIO
- Formato: FIEBDC-3/2012
- Programa: Construnario Versión 3.51
- Fecha de los precios: 21/06/2022
- Divisa: EUR

**F01U161653** u Bocina de pared estroboscópica, referencia F.01U.161.653 de Bosch. Pared, 2 cab 15-185cd roja
Estética moderna y elegante Varias tensiones (12 VCC o 24 VCC) Puntos de prueba de tensión Ocho opciones de candelas de la luz estroboscópica y tres opciones de volumen de la bocina. Base de montaje universal Consumo de corriente reducido, respetuoso con el medio ambiente
