# Lavabo encimera, referencia 04220 de la serie Jara de Gala. Ø 39,5 cm

- Propiedad del archivo: CONSTRUNARIO
- Formato: FIEBDC-3/2012
- Programa: Construnario Versión 3.51
- Fecha de los precios: 23/06/2022
- Divisa: EUR

**04220** u Lavabo encimera, referencia 04220 de la serie Jara de Gala. Ø 39,5 cm
Lavabo de encimera JARA, con un sencillo diseño circular. Con rebosadero. Sin orificio de grifería. Plantilla de corte circular de 37 cm. Grifería y válvula desagüe no incluida.
