# Lavabo mural, dubeta centrada. referencia 26030 de la serie Flex de Gala. 80x47,5 cm

- Propiedad del archivo: CONSTRUNARIO
- Formato: FIEBDC-3/2012
- Programa: Construnario Versión 3.51
- Fecha de los precios: 23/06/2022
- Divisa: EUR

**26030** u Lavabo mural, dubeta centrada. referencia 26030 de la serie Flex de Gala. 80x47,5 cm
Lavabo mural FLEX, para dar a tu baño una sensación de amplitud. Con rebosadero. El precio del lavabo no incluye grifo.
