# Grifo temporizado para lavabo, referencia 39230 de Gala. Un agua

- Propiedad del archivo: CONSTRUNARIO
- Formato: FIEBDC-3/2012
- Programa: Construnario Versión 3.51
- Fecha de los precios: 23/06/2022
- Divisa: EUR

**39230** u Grifo temporizado para lavabo, referencia 39230 de Gala. Un agua
Valor añadido en el cuarto de baño. Gala presenta una estudiada y completa propuesta en grifería. Con una variedad de diseños adaptados a todas las tendencias actuales del interiorismo en el baño. Para ello hemos contado en el diseño con la colaboración de Antonio Bullo, referente internacional en el desarrollo de producto para el entorno del baño.
